# Soporte de ajuste para Fireray One de Zettler

- Propiedad del archivo: CONSTRUNARIO
- Formato: FIEBDC-3/2012
- Programa: Construnario Versión 3.51
- Fecha de los precios: 14/03/2023
- Divisa: EUR

**516015049** u Soporte de ajuste para Fireray One de Zettler
Precio: 177.64
Soporte regulable para los cabezales de los detectores de reflexión motorizados, con rotación de 360 grados y ajuste de 140 grados
