# Caja trasera para Fireray One de Zettler

- Propiedad del archivo: CONSTRUNARIO
- Formato: FIEBDC-3/2012
- Programa: Construnario Versión 3.51
- Fecha de los precios: 14/03/2023
- Divisa: EUR

**516015050** u Caja trasera para Fireray One de Zettler
Precio: 181.19
Caja metálica de montaje en superficie para Fireray One. Orificios de montaje para 516.015.047.
