# Digital LHD ProReact de 68 °C y PVC de Zettler. Pedidos en múltiplos de 200m

- Propiedad del archivo: CONSTRUNARIO
- Formato: FIEBDC-3/2012
- Programa: Construnario Versión 3.51
- Fecha de los precios: 14/03/2023
- Divisa: EUR

**516016031** u Digital LHD ProReact de 68 °C y PVC de Zettler. Pedidos en múltiplos de 200m
Precio: 3.49
Cable térmico digital LHD 68º con cubierta de PVC. En bobinas de 200 metros
