# Brida ProReact de Zettler de uso interior/exterior para altas temperaturas (170 °C), acero inoxidable (pack de 100)

- Propiedad del archivo: CONSTRUNARIO
- Formato: FIEBDC-3/2012
- Programa: Construnario Versión 3.51
- Fecha de los precios: 14/03/2023
- Divisa: EUR

**516016238** u Brida ProReact de Zettler de uso interior/exterior para altas temperaturas (170 °C), acero inoxidable (pack de 100)
Precio: 336.09
Cubierta en acero inoxidable para cable Proreact 110ºC, para uso tanto interior como exterior con protrección UV&Calor. Paquete de 100
