# Detector de aspiración, referencia ICAM IAS800 de Zettler. Para el montaje de dos detectores 830P. Dispone de conexión para dos tubos de aspiración

- Propiedade do arquivo: CONSTRUNARIO
- Formato: FIEBDC-3/2012
- Programa: Construnario Versión 3.51
- Data dos prezos: 14/03/2023
- Divisa: EUR

**516016301** u Detector de aspiración, referencia ICAM IAS800 de Zettler. Para el montaje de dos detectores 830P. Dispone de conexión para dos tubos de aspiración.
Precio a consultar. Detector de aspiración ICAM IAS800 para el montaje de dos detectores 830PH. Dispone de conexión para dos tubos de aspiración. Dispone de monitorización del flujo de aire incorporando un módulo MIM800 para la indicación de fallos. Se conecta directamente al bucle de detección ZX. Homologado EN54-20.
