# Filtro ICAMFLT para montaje en detectores ICAM de Zettler. Se suministra en paquete de diez unidades

- Propiedad del archivo: CONSTRUNARIO
- Formato: FIEBDC-3/2012
- Programa: Construnario Versión 3.51
- Fecha de los precios: 14/03/2023
- Divisa: EUR

**516016303** u Filtro ICAMFLT para montaje en detectores ICAM de Zettler. Se suministra en paquete de diez unidades.
Precio: 82.39
Filtro ICAMFLT para montaje en detectores ICAM. Se suministra en paquete de diez unidades.
