# Detector de aspiración, referencia ICAM IAS801 de Zettler. Para el montaje de un detector 830P

- Propiedad del archivo: CONSTRUNARIO
- Formato: FIEBDC-3/2012
- Programa: Construnario Versión 3.51
- Fecha de los precios: 14/03/2023
- Divisa: EUR

**516016304** u Detector de aspiración, referencia ICAM IAS801 de Zettler. Para el montaje de un detector 830P.
Precio a consultar. Detector de aspiración ICAM IAS801 para el montaje de un detector 830PH. Dispone de conexión para un tubo de aspiración. Dispone de monitorización del flujo de aire incorporando un módulo MIM800 para la indicación de fallos. Homologado EN54-20.
