# Doble monitor de fallos para el doble detector de humo por aspiración,referencia ICAM IAS802 de Zettler

- Propiedad del archivo: CONSTRUNARIO
- Formato: FIEBDC-3/2012
- Programa: Construnario Versión 3.51
- Fecha de los precios: 14/03/2023
- Divisa: EUR

**516016305** u Doble monitor de fallos para el doble detector de humo por aspiración,referencia ICAM IAS802 de Zettler
Precio a consultar. Detector de aspiración ICAM IAS802 para el montaje de dos detectores 830PH. Dispone de conexión para dos tubos de aspiración. Dispone de monitorización del flujo de aire incorporando dos módulos MIM800 para la indicación de fallos con discriminación por tuberia. Homologado EN54-20.
