# Conjunto de controlador y relés de Zettler SensorLaser Plus

- Propiedad del archivo: CONSTRUNARIO
- Formato: FIEBDC-3/2012
- Programa: Construnario Versión 3.51
- Fecha de los precios: 14/03/2023
- Divisa: EUR

**516016335** u Conjunto de controlador y relés de Zettler SensorLaser Plus
Precio: 9430.91
Si se necesitan más salidas de relé que las estándar para una aplicación, el conjunto externo de controladores de relé puede proporcionar hasta 256 salidas de relé adicionales. El conjunto de controlador de relés incluye los primeros 8 relés, y se puede ampliar según sea necesario con el conjunto de expansión de relés independiente. El conjunto consta de un controlador de bus de campo preprogramado, un módulo de salida digital de 8 canales, 8 relés, un módulo terminal y un módulo de fuente de alimentación. También incluye los accesorios de cableado asociados.
