# ZETTLER SensorLaser Plus 2/2 - 2 km, 2 cable sensor, referencia SL22 de Zettler

- Propiedad del archivo: CONSTRUNARIO
- Formato: FIEBDC-3/2012
- Programa: Construnario Versión 3.51
- Fecha de los precios: 14/03/2023
- Divisa: EUR

**516016454** u ZETTLER SensorLaser Plus 2/2 - 2 km, 2 cable sensor, referencia SL22 de Zettler
Precio: 45497.96
ZX SensorLaser™ Plus 2/2 - 2km range, 2 sensor cables mod. SL22. Sistema de detección lineal del rango de 2km con dos cables sensor
