# VESDA VLI con VESDAnet, referencia VLI-885 de Zettler

- Propiedad del archivo: CONSTRUNARIO
- Formato: FIEBDC-3/2012
- Programa: Construnario Versión 3.51
- Fecha de los precios: 14/03/2023
- Divisa: EUR

**516018321** u VESDA VLI con VESDAnet, referencia VLI-885 de Zettler
Precio: 7385.00
Detector Vesda VLI885. Diseñado específicamente para entorno industriales y/o muy exigentes, permiten proteger un área máxima de 2000 m2. Dispone de cuatro entradas de tubería con una longitud máxima total agregada de 360 metros. Incorpora cinco relés configurables y un puerto de comunicación Vesdanet. La carcasa proporciona un grado de protección IP54. Certificado EN54 parte 20 en clases A, B y C.. Un rango muy grande de sensibilidad • Cuatro umbrales de respuesta definibles • Función de autoaprendizaje • Detector con fuente de luz láser • Cuatro tubos de succión para la disposición flexible de las tuberías • Sistema de filtro inteligente multietapa con un innovador prefiltro HEPA • Supervisión del prefiltro y la cámara de láser instalados • Por separado con sensores de caudal. • Esa es una afirmación posible con el nivel de llenado real del prefiltro • Pantalla con LEDs particularmente brillantes para mostrar los umbrales de alarma y fallo • Cinco relés (alarma, fallo, tres de libre programación) • Cada componente puede ser reemplazado de manera modular • Longitud total del tubo: hasta los 360 m
