# VESDA VLI con relés y Ethernet solamente, referencia VLI-880 de Zettler

- Propiedad del archivo: CONSTRUNARIO
- Formato: FIEBDC-3/2012
- Programa: Construnario Versión 3.51
- Fecha de los precios: 14/03/2023
- Divisa: EUR

**516018322** u VESDA VLI con relés y Ethernet solamente, referencia VLI-880 de Zettler
Precio: 7836.12
Detector Vesda VLI880. Diseñado específicamente para entorno industriales y/o muy exigentes, permiten proteger un area máxima de 2000 m2. Dispone de cuatro entradas de tubería con una longitud máxima total agregada de 360 metros. Incorpora cinco relés configurables. La carcasa proporciona un grado de protección IP54. Certificado EN54 parte 20 en clases A, B y C. Un rango muy grande de sensibilidad • Cuatro umbrales de respuesta definibles • Función de autoaprendizaje • Detector con fuente de luz láser • Cuatro tubos de succión para la disposición flexible de las tuberías • Sistema de filtro inteligente multietapa con un innovador prefiltro HEPA • Supervisión del prefiltro y la cámara de láser instalados • Por separado con sensores de caudal. • Esa es una afirmación posible con el nivel de llenado real del prefiltro • Pantalla con LEDs particularmente brillantes para mostrar los umbrales de alarma y fallo • Cinco relés (alarma, fallo, tres de libre programación) • Cada componente puede ser reemplazado de manera modular • Longitud total del tubo: hasta los 360 m
