# Repuesto de conjunto de cámara del indicador VLI, referencia VSP-033 de Zettler

- Propiedad del archivo: CONSTRUNARIO
- Formato: FIEBDC-3/2012
- Programa: Construnario Versión 3.51
- Fecha de los precios: 14/03/2023
- Divisa: EUR

| Código | Ud | Descripción | Precio |
|---|---|---|---|
| 516018326 | u | Repuesto de conjunto de cámara del indicador VLI, referencia VSP-033 de Zettler | 2770.81 |
