# Filtro para detectores Vesda Láser Plus, referencia VSP005 de Zettler

- Propiedad del archivo: CONSTRUNARIO
- Formato: FIEBDC-3/2012
- Programa: Construnario Versión 3.51
- Fecha de los precios: 14/03/2023
- Divisa: EUR

**516018504** u Filtro para detectores Vesda Láser Plus, referencia VSP005 de Zettler
Precio: 189.36
Filtro para detectores Vesda Láser Plus, mod. VSP005.
