# Detector termovelocimétrico convencional intrínsecamente seguro, referencia MD601Ex de Zettler

- Propiedad del archivo: CONSTRUNARIO
- Formato: FIEBDC-3/2012
- Programa: Construnario Versión 3.51
- Fecha de los precios: 14/03/2023
- Divisa: EUR

**516052051Y** u Detector termovelocimétrico convencional intrínsecamente seguro, referencia MD601Ex de Zettler
Precio: 90.53
Cuando las condiciones del entorno desaconsejan el uso de detectores de humo, los detectores de temperatura del tipo MD601Ex/MD611Ex pueden proporcionar una alternativa aceptable, aunque menos sensible. En general, y especialmente cuando la temperatura ambiente sea baja, es preferible utilizar un detector de gradiente de temperatura (termovelocimétrico). Este tipo de sensores reaccionan a cambios de temperatura anómalos y proporcionan la respuesta más rápida con un amplio intervalo de temperaturas. También se incluye en estos detectores un límite fijo de temperatura. En muchos entornos, como cocinas y cuartos de calderas, los cambios bruscos de temperatura se consideran "normales". Los detectores termovelocimétricos no son adecuados para estos casos y es preferible utilizar en su lugar detectores de temperatura fija (termostáticos)
