# Detector óptico convencional, referencia 601P de Zettler

- Propiedad del archivo: CONSTRUNARIO
- Formato: FIEBDC-3/2012
- Programa: Construnario Versión 3.51
- Fecha de los precios: 14/03/2023
- Divisa: EUR

**516600001** u Detector óptico convencional, referencia 601P de Zettler
Precio: 20.90
• Diseño de perfil bajo y discreto • Nivel superior de rendimiento y fiabilidad • Instalación rápida y sencilla • Indicador LED integrado y remoto • Amplio número de certificaciones Los detectores 601P detectan el humo visible producido por materiales de combustión lenta o latente, tales como las tapicerías, la espuma de polietileno, etc., o el "humo" producido por sobrecalentamiento (sin llama) de materiales de PVC. Estos detectores son particularmente aptos para zonas y aplicaciones de tipo general en las que puede producirse un sobrecalentamiento del cableado, como es el caso de las zonas de servicios eléctricos. Los detectores exclusivamente ópticos no son adecuados para detectar incendios de combustión rápida que producen humo poco visible o muy negro. El nuevo diseño de la cámara de muestreo asimétrica y las nuevas técnicas de procesamiento de la señal reducen las falsas alarmas ocasionadas por insectos pequeños tales como los trips. El humo que entra en la cámara de muestreo dispersa los pulsos de luz infrarroja, que llegan a un fotodiodo. Estos pulsos se convierten en una señal eléctrica que se compara con un nivel de alarma predefinido o se transmite como un valor analógico.
