# Detector óptico convencional compensado de temperatura, referencia 601PH de Zettler

- Propiedad del archivo: CONSTRUNARIO
- Formato: FIEBDC-3/2012
- Programa: Construnario Versión 3.51
- Fecha de los precios: 14/03/2023
- Divisa: EUR

**516600002** u Detector óptico convencional compensado de temperatura, referencia 601PH de Zettler
Precio: 25.09
Detector óptico convencional compensado de temperatura mod.. 601PH. Homologado VdS.
