# Detector convencional de mónoxido de carbono (CO) y de temperatura, referencia 601CH de Zettler

- Propiedad del archivo: CONSTRUNARIO
- Formato: FIEBDC-3/2012
- Programa: Construnario Versión 3.51
- Fecha de los precios: 14/03/2023
- Divisa: EUR

**516600004** u Detector convencional de mónoxido de carbono (CO) y de temperatura, referencia 601CH de Zettler
Precio: 68.44
Funciones de detección precoz únicas gracias al detector de CO • Detector de humo HPO inteligente y universal • Diseño de perfil bajo y discreto • Nivel superior de rendimiento y fiabilidad • Instalación rápida y sencilla • Indicador LED integrado y remoto • Amplio número de certificaciones
