# Detector infrarrojo de llamas convencional, referencia 601F de Zettler

- Propiedad del archivo: CONSTRUNARIO
- Formato: FIEBDC-3/2012
- Programa: Construnario Versión 3.51
- Fecha de los precios: 14/03/2023
- Divisa: EUR

**516600006** u Detector infrarrojo de llamas convencional, referencia 601F de Zettler
Precio: 381.69
A diferencia de los detectores de humo y temperatura, los detectores de llama no necesitan que la convección desplace hasta ellos los productos resultantes de la combustión, ni que queden atrapados por el techo. Por tanto, pueden utilizarse para proteger grandes espacios abiertos sin perder velocidad de respuesta a incendios con llama. Pero, para garantizar una cobertura completa, estos detectores necesitan tener línea de visión directa con todas las partes de la zona protegida. Modelos como el 601F están diseñados para responder rápidamente a incendios producidos por sustancias de combustión limpia, como el alcohol o el metano, es decir, aquellos que un detector de humo no podría identificar. Debido a la longitud de onda con la que opera y su capacidad para discriminar el patrón de las llamas, el detector 601F es inmune a los factores ambientales habituales. En general, el detector de llama 601F solo debería utilizarse en el interior de los edificios como complemento de los detectores de humo y temperatura.
