# Detector de llamas IR convencional referencia 601 Fex de Zettler. Intrínsecamente seguro

- Propiedad del archivo: CONSTRUNARIO
- Formato: FIEBDC-3/2012
- Programa: Construnario Versión 3.51
- Fecha de los precios: 14/03/2023
- Divisa: EUR

**516600066** u Detector de llamas IR convencional referencia 601 Fex de Zettler. Intrínsecamente seguro
Precio: 596.40
Detector de llamas IR convencional 601 FEx, intrínsecamente seguro, bajo perfil; insertable en la base MUBEX. ATEX1394X II 1GD
