# Detector de llamas IR, intrínsecamente seguro, referencia 801FEx de Zettler

- Propiedad del archivo: CONSTRUNARIO
- Formato: FIEBDC-3/2012
- Programa: Construnario Versión 3.51
- Fecha de los precios: 14/03/2023
- Divisa: EUR

**516800066** u Detector de llamas IR, intrínsecamente seguro, referencia 801FEx de Zettler
Precio: 801.43
Detector de llamas IR, intrínsecamente seguro, bajo perfil; insertable en zócalo MUBEX, mod.. 801FEx. ATEX: BASA01
