# Multisensor óptico de humos y temperatura intrínsecamente seguro, referencia 801PHEX de Zettler

- Propiedad del archivo: CONSTRUNARIO
- Formato: FIEBDC-3/2012
- Programa: Construnario Versión 3.51
- Fecha de los precios: 14/03/2023
- Divisa: EUR

**516800530** u Multisensor óptico de humos y temperatura intrínsecamente seguro, referencia 801PHEX de Zettler
Precio: 238.57
Multisensor óptico de humos y temperatura intrínsecamente seguro 801PHEX; Modo de detección y evaluación programable desde la central. ATEX: BASA01ATEX1394X II 1GD
