# Multinsensor de detección de incendios por monóxido de carbono y temperatura intrínsecamente seguro, referencia 801CHEX de Zettler

- Propiedad del archivo: CONSTRUNARIO
- Formato: FIEBDC-3/2012
- Programa: Construnario Versión 3.51
- Fecha de los precios: 14/03/2023
- Divisa: EUR

**516800531** u Multinsensor de detección de incendios por monóxido de carbono y temperatura intrínsecamente seguro, referencia 801CHEX de Zettler
Precio: 200.73
Multinsensor de detección de incendios por monóxido de carbono y temperatura intrínsecamente seguro 801CHEX; ATEX: BASA01ATEX1394X II 1GD
