# Zócalo funcional con dos contactos de relé, referencia 801RB de Zettler

- Propiedad del archivo: CONSTRUNARIO
- Formato: FIEBDC-3/2012
- Programa: Construnario Versión 3.51
- Fecha de los precios: 14/03/2023
- Divisa: EUR

**516800905** u Zócalo funcional con dos contactos de relé, referencia 801RB de Zettler
Precio: 97.70
Zócalo funcional 801RB; sistema ZETTLER EXPERT. Con dos contactos de relé, inversores libres de potencial (24Vcc., 1A..), programables. Alimentación a través del bucle de detección.
