# Indicador de acción LED, referencia 801RIL de Zettler

- Propiedad del archivo: CONSTRUNARIO
- Formato: FIEBDC-3/2012
- Programa: Construnario Versión 3.51
- Fecha de los precios: 14/03/2023
- Divisa: EUR

**516800908** u Indicador de acción LED, referencia 801RIL de Zettler
Precio: 13.13
Todas las bases de detectores tienen la capacidad de manejar un indicador de acción en caso de que el detector esté instalado en un lugar poco visible. El 801RIL está diseñado fundamentalmente para mercados donde se aplica la certificación LPCB, pero es compatible con todos los detectores de la serie 800.
