# Piloto indicador de acción convencional, referencia 801HL de Zettler. Para conexión a detectores

- Propiedad del archivo: CONSTRUNARIO
- Formato: FIEBDC-3/2012
- Programa: Construnario Versión 3.51
- Fecha de los precios: 14/03/2023
- Divisa: EUR

**516800909** u Piloto indicador de acción convencional, referencia 801HL de Zettler. Para conexión a detectores
Precio: 16.14
LED de señalización remota tipo ZETTLER 801HL, para señalización remota del estado de los detectores de incendios y / o el estado de las compuertas cortafuegos. La lámpara está fabricada en material termoplástico con una placa frontal roja. Datos técnicos: Absorción: 0A en reposo; Absorción en alarma: 5 mA; Temperatura de funcionamiento: -25°C a +70°C Humedad del aire: <95% sin condensación Dimensiones: (L x A x P): 85 x 85 x 38 mm.
