# Herramienta de extracción de detectores 800RT MX de Zettler

- Propiedad del archivo: CONSTRUNARIO
- Formato: FIEBDC-3/2012
- Programa: Construnario Versión 3.51
- Fecha de los precios: 14/03/2023
- Divisa: EUR

**516800917** u Herramienta de extracción de detectores 800RT MX de Zettler
Precio: 110.40
Herramienta para cambiar detectores series 600/800, tipo 800RT
