# Detector de incendios multimodo de temperatura, referencia 850H de Zettler. Con aislador de cortocircuito

- Propiedad del archivo: CONSTRUNARIO
- Formato: FIEBDC-3/2012
- Programa: Construnario Versión 3.51
- Fecha de los precios: 14/03/2023
- Divisa: EUR

**516850053** u Detector de incendios multimodo de temperatura, referencia 850H de Zettler. Con aislador de cortocircuito
Precio: 51.47
Detector térmico ZETTLER tipo 850H, fabricado en plástico blanco RAL 9010, ignífugo FR3010 “Bayblend” con contactos eléctricos fusionados en el plástico para evitar cualquier tipo de movimiento. Los detectores de calor puntuales son de tipo direccionable, certificados EN54-5 y pertenecen también al sistema certificado según EN54-13. Los detectores de puntos térmicos direccionables están certificados por LPCB o VdS. Pueden detectar tanto un aumento rápido como un valor de temperatura fijo. Para dar respuesta al aumento de temperatura, los detectores de temperatura están equipados con dos termistores con coeficiente de temperatura negativo, uno expuesto al aire, y el otro con mayor inercia térmica al estar escondido en el interior del detector con diferentes características térmicas. Si la temperatura del aire alrededor del detector aumenta rápidamente, se determina una diferencia entre los valores detectados por los dos termistores; si esta diferencia alcanza el valor umbral preestablecido durante un tiempo suficiente, el detector señala la condición de alarma. Los termistores y circuitos electrónicos de los detectores de calor están recubiertos con resina epoxi para brindar protección contra el medio ambiente. Los detectores de punto térmicos funcionan en los siguientes modos de funcionamiento: - Umbral de temperatura fijo a 60°C (A2S) - Tasa de detección de aumento en entornos normales (A1R) - Tasa de detección de aumento con alta temperatura de fondo (CR) El direccionamiento de los detectores se realiza de forma que no requiera el ajuste manual de dip-switches ni el uso de tarjetas de programación ni en los propios detectores ni en las bases. Es posible leer los datos del detector de forma remota y direccionarlos incluso a distancia, a través del sensor de infrarrojos. En los detectores hay un LED rojo y amarillo, claramente visible desde el nivel del suelo desde todos los ángulos. El LED rojo debe parpadear en cada ciclo de interrogación del panel de control y debe estar permanentemente activado cuando el detector ingresa al estado de alarma. El LED amarillo se enciende para indicar una avería. Datos técnicos: Dimensiones (largo x alto): 109x43 mm Fuente de alimentación: 20 - 40 V Temperatura de funcionamiento: -25°C a + 70° C Humedad del aire: <95%, sin condensación Certificación según: EN 54, Parte 7
