# Pértiga de extensión de 1,13 m SOLO101 de Zettler

- Propiedad del archivo: CONSTRUNARIO
- Formato: FIEBDC-3/2012
- Programa: Construnario Versión 3.51
- Fecha de los precios: 14/03/2023
- Divisa: EUR

**517001226** u Pértiga de extensión de 1,13 m SOLO101 de Zettler
Precio: 99.52
Tubo prolongador de 1.3 m para uso con la pértiga telescópica SOLO100, mod. SOLO101.
