# Cartucho de humo Testifire de Zettler (pack de 6)

- Propiedad del archivo: CONSTRUNARIO
- Formato: FIEBDC-3/2012
- Programa: Construnario Versión 3.51
- Fecha de los precios: 14/03/2023
- Divisa: EUR

**517001237** u Cartucho de humo Testifire de Zettler (pack de 6)
Precio: 430.56
Cápsula de humo de reemplazo para su uso con Testifire (paquete de 6 unidades)
