# Cartucho de CO Testifire de Zettler (pack de 6)

- Propiedad del archivo: CONSTRUNARIO
- Formato: FIEBDC-3/2012
- Programa: Construnario Versión 3.51
- Fecha de los precios: 14/03/2023
- Divisa: EUR

**517001238** u Cartucho de CO Testifire de Zettler (pack de 6)
Precio: 430.56
Cápsula de CO de reemplazo para uso con Testifire (paquete de 6 unidades)
