# Herramienta de extracción de detectores Solo 200 de Zettler

- Propiedad del archivo: CONSTRUNARIO
- Formato: FIEBDC-3/2012
- Programa: Construnario Versión 3.51
- Fecha de los precios: 14/03/2023
- Divisa: EUR

**517001240** u Herramienta de extracción de detectores Solo 200 de Zettler
Precio: 303.12
• Diseño universal que se adapta a una amplia variedad de detectores • Diseñado para su uso en combinación con pértigas Solo • Diseñado para usar en combinación con el dosificador Solo
