# Dispensador de humo Solo 330-007 de Zettler

- Propiedad del archivo: CONSTRUNARIO
- Formato: FIEBDC-3/2012
- Programa: Construnario Versión 3.51
- Fecha de los precios: 14/03/2023
- Divisa: EUR

**517001255** u Dispensador de humo Solo 330-007 de Zettler
Precio: 240.53
Dispensador de aerosol para prueba de detectores; para montaje directo en las pértigas SOLO100/101 • Ligera y fácil de usar • Diseño universal que se adapta a una amplia variedad de detectores • Solución con resortes para techos suspendidos • Para su uso con los envases de humo y CO517.001.255 Dispensador de humo Solo 330-00
