# Bolsas de transporte/almacenamiento del kit de pruebas Solo de Zettler

- Propiedad del archivo: CONSTRUNARIO
- Formato: FIEBDC-3/2012
- Programa: Construnario Versión 3.51
- Fecha de los precios: 14/03/2023
- Divisa: EUR

**517001264** u Bolsas de transporte/almacenamiento del kit de pruebas Solo de Zettler
Precio: 178.74
Bolsa de transporte para guardar las herramientas de mantenimiento • Hecha de poliéster tejido con recubrimiento de PVC • Refuerzos laterales en zona de desgaste • Compartimentos para guardar una gama completa de productos • Incluye un bolsillo separado para la barra • Tamaño y forma convenientes para el almacenamiento y el transporte
