# Unidad principal para punto de detección Scorpion de Zettler

- Propiedad del archivo: CONSTRUNARIO
- Formato: FIEBDC-3/2012
- Programa: Construnario Versión 3.51
- Fecha de los precios: 14/03/2023
- Divisa: EUR

**517001270** u Unidad principal para punto de detección Scorpion de Zettler
Precio: 798.82
Kit de instalacion Scorpion para detectores puntuales (incluye generador de humo Scorp 1001-001 + Scorp 25-001) • Humo adaptado para la prueba funcional de los detectores de humo de tipo puntual • Tiempo de humo ajustable según los requisitos del sistema en prueba • La función de borrado permite un rápido restablecimiento y reduce la repetición de alarmas • Scorp 2011 disponible para probar los sistemas de detección de humo por aspiración
