# Controlador portátil Scorpion de Zettler

- Propiedad del archivo: CONSTRUNARIO
- Formato: FIEBDC-3/2012
- Programa: Construnario Versión 3.51
- Fecha de los precios: 14/03/2023
- Divisa: EUR

**517001272** u Controlador portátil Scorpion de Zettler
Precio: 723.70
El controlador portátil Scorpion 7000 puede usarse junto con un punto de acceso SCORP 25 para activar unidades principales Scorpion individuales conectadas a detectores de humo o sistemas ASD. Características: • Activa el sistema Scorpion instalado • Se conecta al punto de acceso SCORP25 • Fácil de usar, transportar y almacenar • Portátil: permite el uso en múltiples sitios • Alimentado por la batería tipo bastón Solo 770
