# Cargador de batería Solo 727 de Zettler

- Propiedad del archivo: CONSTRUNARIO
- Formato: FIEBDC-3/2012
- Programa: Construnario Versión 3.51
- Fecha de los precios: 14/03/2023
- Divisa: EUR

**517001274** u Cargador de batería Solo 727 de Zettler
Precio: 212.48
Cargador SOLO727 para baterías tipo bastón Solo 770 de 3,0 Ah. Las características más importantes son: • Cabezal de prueba SOLO460 • 2 barras de batería SOLO760 • 1 cargador SOLO724
