# Pértiga telescópica Solo 108 de Zettler

- Propiedad del archivo: CONSTRUNARIO
- Formato: FIEBDC-3/2012
- Programa: Construnario Versión 3.51
- Fecha de los precios: 14/03/2023
- Divisa: EUR

**517001275** u Pértiga telescópica Solo 108 de Zettler
Precio: 297.59
Pértiga telescópica Solo 108 extensible de 1.2 a 2.2 metros
