# Probador inalámbrico para detectores de temperatura Solo de Zettler

- Propiedad del archivo: CONSTRUNARIO
- Formato: FIEBDC-3/2012
- Programa: Construnario Versión 3.51
- Fecha de los precios: 14/03/2023
- Divisa: EUR

**517001277** u Probador inalámbrico para detectores de temperatura Solo de Zettler
Precio: 1165.28
El kit de prueba del sensor inalámbrico de temperatura SOLO461 incluye los siguientes componentes: • Cabezal de prueba SOLO460 • 2 barras de batería SOLO760 • 1 cargador SOLO724 El cabezal de prueba SOLO460 se puede conectar directamente a las barras de extensión SOLO100 y SOLO101
