# Probador para detectores de humo A10s-001 de Zettler. Lata de 150 ml

- Propiedad del archivo: CONSTRUNARIO
- Formato: FIEBDC-3/2012
- Programa: Construnario Versión 3.51
- Fecha de los precios: 14/03/2023
- Divisa: EUR

**517001280** u Probador para detectores de humo A10s-001 de Zettler. Lata de 150 ml
Precio: 31.44
Aerosol de humo de la serie Solo A10. Para utilizar con el dosificador Solo 330. En cumplimiento de las últimas regulaciones, la serie Solo A10 es una solución libre de HFC y no inflamable. Funciona exactamente de la misma manera que su predecesor Solo A3
