# Barrera MTL 5561 para detectores convencionales Ex, referencia KFDO-CS-EX2.54 de Zettler. Doble canal

- Propiedad del archivo: CONSTRUNARIO
- Formato: FIEBDC-3/2012
- Programa: Construnario Versión 3.51
- Fecha de los precios: 14/03/2023
- Divisa: EUR

**517001305** u Barrera MTL 5561 para detectores convencionales Ex, referencia KFDO-CS-EX2.54 de Zettler. Doble canal
Precio: 731.21
Aislador galvánico de dos canales, KFDO-CS-EX2.54
