# Barrera de seguridad, referencia KFDO-CS-EX1.54 de Zettler. Un canal. Válido para bucle analógico Ex

- Propiedad del archivo: CONSTRUNARIO
- Formato: FIEBDC-3/2012
- Programa: Construnario Versión 3.51
- Fecha de los precios: 14/03/2023
- Divisa: EUR

**517001306** u Barrera de seguridad, referencia KFDO-CS-EX1.54 de Zettler. Un canal. Válido para bucle analógico Ex
Precio: 405.86
Aislador galvánico de un canal, KFDO-CS-EX1.54, GALV EX. Válido para bucle analógico Ex
