# Filtro, referencia DPKF de Zettler (pack de 10)

- Propiedad del archivo: CONSTRUNARIO
- Formato: FIEBDC-3/2012
- Programa: Construnario Versión 3.51
- Fecha de los precios: 14/03/2023
- Divisa: EUR

**517025055** u Filtro, referencia DPKF de Zettler (pack de 10)
Precio: 104.50
Filtro internos para cámara de muestra DPK4 y DPK4I (paquete de 10 unidades)
