# Cámara de toma de prueba con base de continuidad 4B-C 4”, referencia DPK6 de Zettler

- Propiedad del archivo: CONSTRUNARIO
- Formato: FIEBDC-3/2012
- Programa: Construnario Versión 3.51
- Fecha de los precios: 14/03/2023
- Divisa: EUR

**517025056** u Cámara de toma de prueba con base de continuidad 4B-C 4”, referencia DPK6 de Zettler
Precio: 172.93
Cámara de toma de prueba DPK6 para detección de humos en conductos de aire. Incorpora base 4-C. Homologado EN54-27 con detector 850PH. No incluye detector.
