# Tubo para detector de conducto de 600mm de Zettler

- Propiedad del archivo: CONSTRUNARIO
- Formato: FIEBDC-3/2012
- Programa: Construnario Versión 3.51
- Fecha de los precios: 14/03/2023
- Divisa: EUR

**517025058** u Tubo para detector de conducto de 600mm de Zettler
Precio: 36.98
Tubo para detector de conducto de 600 mm
