# Tubo para detector de conducto de 1500mmde Zettler

- Propiedad del archivo: CONSTRUNARIO
- Formato: FIEBDC-3/2012
- Programa: Construnario Versión 3.51
- Fecha de los precios: 14/03/2023
- Divisa: EUR

**517025059** u Tubo para detector de conducto de 1500mmde Zettler
Precio: 64.57
Tubo para detector de conducto de 1500 mm
