# Kit para montaje en conducto circular, referencia DPKMB de Zettler

- Propiedad del archivo: CONSTRUNARIO
- Formato: FIEBDC-3/2012
- Programa: Construnario Versión 3.51
- Fecha de los precios: 14/03/2023
- Divisa: EUR

**517025061** u Kit para montaje en conducto circular, referencia DPKMB de Zettler
Precio: 31.84
Kit para montaje de cámara de toma de prueba en conducto de tipo circular mod. DPKMB
