# Jaula protectora para detectores con base de sirena de Zettler

- Propiedad del archivo: CONSTRUNARIO
- Formato: FIEBDC-3/2012
- Programa: Construnario Versión 3.51
- Fecha de los precios: 14/03/2023
- Divisa: EUR

**517050011** u Jaula protectora para detectores con base de sirena de Zettler
Precio: 58.92
Jaula de protección fabricada de acero revestido de pintura en polvo blanca destinada a detectores de la serie 800 con base de sirena. Medidas interiores: 120 mm diám. x 80 mm prof.
