# Zócalo de 5 pulgadas MUBEX para detectores EX serie 600/800 (homologado ATEX), referencia 5BEX de Zettler

- Propiedad del archivo: CONSTRUNARIO
- Formato: FIEBDC-3/2012
- Programa: Construnario Versión 3.51
- Fecha de los precios: 14/03/2023
- Divisa: EUR

**517050023** u Zócalo de 5 pulgadas MUBEX para detectores EX serie 600/800 (homologado ATEX), referencia 5BEX de Zettler
Precio: 19.10
Zócalo de 5 pulgadas MUBEX para detectores EX serie 600/800 (homologado ATEX)
