# Zócalo cuatro pulgadas, modelo 4BC de Zettler

- Propiedad del archivo: CONSTRUNARIO
- Formato: FIEBDC-3/2012
- Programa: Construnario Versión 3.51
- Fecha de los precios: 14/03/2023
- Divisa: EUR

**517050042** u Zócalo cuatro pulgadas, modelo 4BC de Zettler
Precio: 6.01
Zócalo cuatro pulgadas 4B con continuidad para detectores con aislador de cortocircuito integrado MZX serie 850
